# Sanierung Bettenhaus 2
Angebotsaufforderung (GAEB 90, DA83)
Eröffnung: 17.08.21 09:10
Währung: EUR
Auftraggeber: Sportschule Baden-Baden Steinbach im Badischen Sportbund Fre

## Estricharbeiten
Datum: 14.07.21

### 01 Estricharbeiten

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmen im
räumlichen Kontext zur Baustelle einzuhalten.
Im  Zugangsbereich zur Baustelle, im EG und im
Treppenhaus sind Masken zu tragen.

#### 01.01 Estricharbeiten

*Hinweis*

**01.01.0001 Betonboden reinigen**
Entfernen von grober Verschmutzung auf vorhandenem
Untergrund (= Betonboden) durch gründliches abfegen,
angefallenen Schmutz beseitigen.
Menge: 50,000 m2

**01.01.0002 Voranstrich**
Liefern und Aufbringen eines Bitumenvoranstrichs aus
Kaltbitumen für Innenbereich auf vorhandenen
Betonuntergrund.
Einbauort: 2.OG
Menge: 50,000 m2

**01.01.0003 Zementestrich als Schnellestrich**
Liefern und Einbauen eines Zementestrich als
Schnellestrich
Oberfläche maschinell gerieben und geglättet
Nenndicke :  ca. 45mm
als Unterlage für Fliesenbelag
-Nutzung nach 24 Std.
2% Restfeuchte nach 14 Tagen
Einbauort: Beh.-WC 1.OG,
  Bäder 2.OG Zi.219, 220, 229, 230
Fabrikat: Chemotechnik Thermorapid 2.0 o. glw.

Angebotenes Fabrikat:_________________________
  (vom Bieter
einzutragen)
Menge: 50,000 m2

**01.01.0004 Mehr- bzw. Minderdicke Zementestrich**
Mehrstärke des Zementestrichs herstellen, je 5 mm Dicke
(Ausführung nach Rücksprache und auf Anordnung der
Bauleitung).
Menge: 50,000 m2

**01.01.0005 Zulage Gefälleausbildung**
Zulage für Gefälleausbildung im Zementestrich Pos.
1.1.3
Gefälle pyramidal auszubilden, Gefälle ist im
Untergrund
nicht vorhanden.
Einbauort: Dusche 1.OG, 2.OG
Menge: 23,000 Stck

**01.01.0006 Zulage Bodenabläufe**
Zulage zu Pos. 1.1.3, für Anarbeiten an Bodenabläufe
Einbauort: Dusche 1.OG, 2.OG
Menge: 23,000 Stck

**01.01.0007 Wärmedämmung EPS d=50 mm**
Liefern und Einbauen von Styropor EPS 035 DEO
Wärmedämmplatten aus expandiertem Polystyrol-Hartschaum
d=50m, WLG 035, u. druckfest ähnlich wie Styrodur
Baustoff B1-schwer entflammbar, Druckfestigkeit nach
DIN-EN 826 auf vorgenannte Abdichtung als Unterlage für
Trittschalldämmung.
Das Anschneiden an auf der Rohdecke verlegten Rohren
ist im EP mit einzukalkulieren.
Einbauort: 1.OG, 2.OG
Menge: 50,000 m2

**01.01.0008 Tittschalldämmung für FBH, EPS d=20 mm**
Liefern und Einbauen von Styropor EPS Rollplatte, DES
30-2mm, 12x1 Trittschalldämmplatten mit
Klettbefestigung zur späteren Montage der
Fussboden-Heizung aus expandiertem
Polysterol-Hartschaum d=30m, WLG 035, u. druckfest
ähnlich wie Styrodur Baustoff B1-schwer entflammbar,
Druckfestigkeit nach DIN-EN 826
auf vorgenannte Abdichtung als Unterlage für
Trittschalldämmung.
Das Anschneiden an auf der Rohdecke verlegten Rohren
ist im EP mit einzukalkulieren.
Einbauort: 1.+2.OG
Fabrikat: Uponor  EPS 040 ES sg, o. glw.

angebotenes Fabrikat:_______________________
  (vom Bieter
auszufüllen)
Menge: 50,000 m2

**01.01.0009 PE-Folie**
Liefern und Einbauen von ungefalteter PE-Folie, lose
verlegt,
Stösse geklebt, als Dämmstoffüberdeckung.
Einbauort: 1.+2.OG
Menge: 50,000 m2

**01.01.0010 Anschleifen Estrich**
Anschleifen des Estrichs, entfernen des Schleifstaubes
durch fegen
Einbauort: 1.+ 2.OG
Menge: 50,000 m2

**01.01.0011 Randstreifen**
Liefern und Stellen eines Randstreifens aus PE-Schaum,
d= 13-18 cm, so dass Randstreifen ca. 2-3cm über den
Etrich ragt, mit geklebter Folienlasche, die auf die
Dämmschicht unter Abdeckung gezogen wird.
Einbauort: 1.+2.OG
Menge: 100,000 m

**01.01.0012 Verbundestrich**
Liefern und Einbauen eines Verbundestrichs
Oberfläche maschinell gerieben und geglättet,
als Rampe ausgebildet als Höhenausgleich von der
Aufzugstüre im KG bis zur Kellereingangstüre.
Dieser Aussenbereich ist mit einer Betondecke
überdacht.
Estrichfläche: L x b= 5,00m x 1,55m
Nenndicke :  ca.10mm bis 150mm
Etrichbezeichnung: CT-C30-F5
Einbauort: Eingangsbereich vor Kellereingangtür

Angebotenes Fabrikat:_________________________
  (vom Bieter
einzutragen)
Menge: 10,000 m2

#### 01.02 Stundenlohnarbeiten

**01.02.0001 Vorarbeiter, Stundenlohnarbeiten**
Für evtl. erforderliche Arbeiten, die nicht im
Leistungsverzeichnis erfaßt sind und gegen Nachweis zur
Ausführung kommen, werden verrechnet für:
Vorarbeiter
Menge: 5,000 Std

**01.02.0002 Facharbeiter, Stundenlohnarbeiten**
Für evtl. erforderliche Arbeiten, die nicht im
Leistungsverzeichnis erfaßt sind und gegen Nachweis zur
Ausführung kommen, werden verrechnet für:
Facharbeiter
Menge: 5,000 Std

**01.02.0003 Helfer, Stundenlohnarbeiten**
Für evtl. erforderliche Arbeiten, die nicht im
Leistungsverzeichnis erfaßt sind und gegen Nachweis zur
Ausführung kommen, werden verrechnet für:
Helfer
Menge: 5,000 Std

USt %: 19,00
